# Rahmenvereinbarung BAUGRUND/-KONTROLLE
Angebotsaufforderung (GAEB DA XML 3.2, DA83)
Projekt: 2026
Währung: EUR
Erstellt mit: GXML Toolbox V3.3 R20230829, iTWO_64 V24.0.667, 21.10.2026

## 001 Rahmenvereinbarung Baugrund/-kontrolle 2026
Datum: 21.10.2026

### Bereich 1 Geo- & umwelttechnische Untersuchungen im Zuge einer Sanierung im Vollausbaus

#### Abschnitt 1.1 Vorbereitende Arbeiten

##### Unterabschnitt 1.1.1 Sanierungsfläche bis 1.000m2

**1.1.1.10 Aufstellen eines Untersuchungsprogramms**
Aufstellen eines angepassten Untersuchungsprogramms in Absprache mit dem AG.

Festlegung der Anzahl/Lage der geplanten Aufschlüsse sowie signifikanter Bereiche innerhalb des vorgesehenen Baufelds.

Entsprechende Unterlagen werden durch den AG zur Verfügung gestellt.

Ein Orts- bzw. Abstimmungstermin im Hause des AG ist in diese Positon mit einzukalkulieren!
Menge: 5,000 St.

**1.1.1.20 Einholen von Leitungs-/Kabelplänen der VEU**
Einholen von Leitungs-/Kabelplänen der Ver- und Entsorgungsunternehmen.

Etwaige Gebühren sind in diese Position mit einzukalkulieren!
Menge: 5,000 St.

*Hinweis: Hinweis*
Die nachfolgende Position dient einer sachdienlichen Vorbereitung des Antragsvorgangs der VRAO.

Hierbei sind, im Zuge eines Ortstermins, die vorgesehenen Aufschlusspunkte, unter der Vorgabe einer ausreichenden Restbreite von 3,00m im Einbahn-, sowie von 6,00m im Zweibahnverkehr, zu verteilen.

Dargestellt in einem Lageplan sind die Aufschlusspunkte in der Folge der zuständigen Verkehrsbehörde als Anlage zur Beantragung zu überstellen.

Auf Basis dieser Informationsgrundlage wird dann seitens der Verkehrsbehörde eine entsprechende Vorgabe der Verkehrssicherung geliefert.

**1.1.1.30 Festlegung der Aufschlusspunkte vor Ort**
Festlegung der Aufschlusspunkte vor Ort nach der Vorgabe der jeweiligen Restbreite.

Die Kosten für den Ortstermin, sowie der Aufbereitung in einen Lageplan sind in diese Positon einzukalkulieren!
Menge: 5,000 St.

**1.1.1.40 Beantragung der verkehrsrechtlichen Anordnung**
Beantragung der verkehrsrechtlichen Anordnung, Abstimmung mit der zuständigen Verkehrsbehörde, inklusive anfallender Gebühren.

Zuständige Verkehrsbehörde:

Referat Recht und Ordnung, Straßenverkehrsbehörde
Stadtverwaltung Kaiserslautern
Lauterstraße 2
67657 Kaiserslautern
Menge: 5,000 St.

**1.1.1.50 Durchführung der Verkehrssicherung gem. beigefügter Unterlage "Verkehrszeichenplan Nr. 1"**
Durchführung der Verkehrssicherung gem. beigefügter Unterlage "Verkehrszeichenplan Nr. 1".

Die Wahl des Umfangs der Verkehrssicherung erfolgt ausschließlich gemäß VRAO der Verkehrsbehörde!

Es ist eine Tagespauschale zu kalkulieren!
Menge: 5,000 d

**1.1.1.60 Durchführung der Verkehrssicherung gem. beigefügter Unterlage "Verkehrszeichenplan Nr. 2"**
Durchführung der Verkehrssicherung gem. beigefügter Unterlage "Verkehrszeichenplan Nr. 2".

Die Wahl des Umfangs der Verkehrssicherung erfolgt ausschließlich gemäß VRAO der Verkehrsbehörde!

Es ist eine Tagespauschale zu kalkulieren!
Menge: 5,000 d

**1.1.1.70 Durchführung der Verkehrssicherung gem. beigefügter Unterlage "Verkehrszeichenplan Nr. 3"**
Durchführung der Verkehrssicherung gem. beigefügter Unterlage "Verkehrszeichenplan Nr. 3".

Die Wahl des Umfangs der Verkehrssicherung erfolgt ausschließlich gemäß VRAO der Verkehrsbehörde!

Es ist eine Tagespauschale zu kalkulieren!
Menge: 5,000 d

**1.1.1.80 Durchführung der Verkehrssicherung gem. beigefügter Unterlage "Verkehrszeichenplan Nr. 4"**
Durchführung der Verkehrssicherung gem. beigefügter Unterlage "Verkehrszeichenplan Nr. 4".

Die Wahl des Umfangs der Verkehrssicherung erfolgt ausschließlich gemäß VRAO der Verkehrsbehörde!

Es ist eine Tagespauschale zu kalkulieren!
Menge: 5,000 d

##### Unterabschnitt 1.1.2 Sanierungsfläche von 1.001 bis 4.000m2

**1.1.2.10 Aufstellen eines Untersuchungsprogramms**
Aufstellen eines angepassten Untersuchungsprogramms in Absprache mit dem AG.

Festlegung der Anzahl/Lage der geplanten Aufschlüsse sowie signifikanter Bereiche innerhalb des vorgesehenen Baufelds.

Entsprechende Unterlagen werden durch den AG zur Verfügung gestellt.

Ein Orts- bzw. Abstimmungstermin im Hause des AG ist in diese Positon mit einzukalkulieren!
Menge: 15,000 St.

**1.1.2.20 Einholen von Leitungs-/Kabelplänen von den VEU**
Einholen von Leitungs-/Kabelplänen der Ver- und Entsorgungsunternehmen.

Etwaige Gebühren sind in diese Position mit einzukalkulieren!
Menge: 15,000 St.

*Hinweis: Hinweis*
Die nachfolgende Position dient einer sachdienlichen Vorbereitung des Antragsvorgangs der VRAO.

Hierbei sind, im Zuge eines Ortstermins, die vorgesehenen Aufschlusspunkte, unter der Vorgabe einer ausreichenden Restbreite von 3,00m im Einbahn-, sowie von 6,00m im Zweibahnverkehr, zu verteilen.

Dargestellt in einem Lageplan sind die Aufschlusspunkte in der Folge der zuständigen Verkehrsbehörde als Anlage zur Beantragung zu überstellen.

Auf Basis dieser Informationsgrundlage wird dann seitens der Verkehrsbehörde eine entsprechende Vorgabe der Verkehrssicherung geliefert.

**1.1.2.30 Festlegung der Aufschlusspunkte vor Ort**
Festlegung der Aufschlusspunkte vor Ort nach der Vorgabe der jeweiligen Restbreite.

Die Kosten für den Ortstermin, sowie der Aufbereitung in einen Lageplan sind in diese Positon einzukalkulieren!
Menge: 15,000 St.

**1.1.2.40 Beantragung der verkehrsrechtlichen Anordnung**
Planung der Verkehrssicherung, Abstimmung mit der zuständigen Verkehrsbehörde, inklusive anfallender Gebühren.

Zuständige Verkehrsbehörde:

Referat Recht und Ordnung, Straßenverkehrsbehörde
Stadtverwaltung Kaiserslautern
Lauterstraße 2
67657 Kaiserslautern
Menge: 15,000 St.

**1.1.2.80 Durchführung der Verkehrssicherung gem. beigefügter Unterlage "Verkehrszeichenplan Nr. 1"**
Durchführung der Verkehrssicherung gem. beigefügter Unterlage "Verkehrszeichenplan Nr. 1".

Die Wahl des Umfangs der Verkehrssicherung erfolgt ausschließlich gemäß VRAO der Verkehrsbehörde!

Es ist eine Tagespauschale zu kalkulieren!
Menge: 5,000 d

**1.1.2.90 Durchführung der Verkehrssicherung gem. beigefügter Unterlage "Verkehrszeichenplan Nr. 2"**
Durchführung der Verkehrssicherung gem. beigefügter Unterlage "Verkehrszeichenplan Nr. 2".

Die Wahl des Umfangs der Verkehrssicherung erfolgt ausschließlich gemäß VRAO der Verkehrsbehörde!

Es ist eine Tagespauschale zu kalkulieren!
Menge: 5,000 d

**1.1.2.100 Durchführung der Verkehrssicherung gem. beigefügter Unterlage "Verkehrszeichenplan Nr. 3"**
Durchführung der Verkehrssicherung gem. beigefügter Unterlage "Verkehrszeichenplan Nr. 3".

Die Wahl des Umfangs der Verkehrssicherung erfolgt ausschließlich gemäß VRAO der Verkehrsbehörde!

Es ist eine Tagespauschale zu kalkulieren!
Menge: 5,000 d

**1.1.2.110 Durchführung der Verkehrssicherung gem. beigefügter Unterlage "Verkehrszeichenplan Nr. 4"**
Durchführung der Verkehrssicherung gem. beigefügter Unterlage "Verkehrszeichenplan Nr. 4".

Die Wahl des Umfangs der Verkehrssicherung erfolgt ausschließlich gemäß VRAO der Verkehrsbehörde!

Es ist eine Tagespauschale zu kalkulieren!
Menge: 5,000 d

##### Unterabschnitt 1.1.3 Sanierungsfläche von 4.001 bis 10.000m2

**1.1.3.10 Aufstellen eines Untersuchungsprogramms**
Aufstellen eines angepassten Untersuchungsprogramms in Absprache mit dem AG.

Festlegung der Anzahl/Lage der geplanten Aufschlüsse sowie signifikanter Bereiche innerhalb des vorgesehenen Baufelds.

Entsprechende Unterlagen werden durch den AG zur Verfügung gestellt.

Ein Orts- bzw. Abstimmungstermin im Hause des AG ist in diese Positon mit einzukalkulieren!
Menge: 10,000 St.

**1.1.3.20 Einholen von Leitungs-/Kabelplänen von den VEU**
Einholen von Leitungs-/Kabelplänen der Ver- und Entsorgungsunternehmen.

Etwaige Gebühren sind in diese Position mit einzukalkulieren!
Menge: 10,000 St.

*Hinweis: Hinweis*
Die nachfolgende Position dient einer sachdienlichen Vorbereitung des Antragsvorgangs der VRAO.

Hierbei sind, im Zuge eines Ortstermins, die vorgesehenen Aufschlusspunkte, unter der Vorgabe einer ausreichenden Restbreite von 3,00m im Einbahn-, sowie von 6,00m im Zweibahnverkehr, zu verteilen.

Dargestellt in einem Lageplan sind die Aufschlusspunkte in der Folge der zuständigen Verkehrsbehörde als Anlage zur Beantragung zu überstellen.

Auf Basis dieser Informationsgrundlage wird dann seitens der Verkehrsbehörde eine entsprechende Vorgabe der Verkehrssicherung geliefert.

**1.1.3.30 Festlegung der Aufschlusspunkte vor Ort**
Festlegung der Aufschlusspunkte vor Ort nach der Vorgabe der jeweiligen Restbreite.

Die Kosten für den Ortstermin, sowie der Aufbereitung in einen Lageplan sind in diese Positon einzukalkulieren!
Menge: 10,000 St.

**1.1.3.40 Beantragung der verkehrsrechtlichen Anordnung**
Planung der Verkehrssicherung, Abstimmung mit der zuständigen Verkehrsbehörde, inklusive anfallender Gebühren.

Zuständige Verkehrsbehörde:

Referat Recht und Ordnung, Straßenverkehrsbehörde
Stadtverwaltung Kaiserslautern
Lauterstraße 2
67657 Kaiserslautern
Menge: 10,000 St.

**1.1.3.50 Durchführung der Verkehrssicherung gem. beigefügter Unterlage "Verkehrszeichenplan Nr. 1"**
Durchführung der Verkehrssicherung gem. beigefügter Unterlage "Verkehrszeichenplan Nr. 1".

Die Wahl des Umfangs der Verkehrssicherung erfolgt ausschließlich gemäß VRAO der Verkehrsbehörde!

Es ist eine Tagespauschale zu kalkulieren!
Menge: 5,000 d

**1.1.3.60 Durchführung der Verkehrssicherung gem. beigefügter Unterlage "Verkehrszeichenplan Nr. 2"**
Durchführung der Verkehrssicherung gem. beigefügter Unterlage "Verkehrszeichenplan Nr. 2".

Die Wahl des Umfangs der Verkehrssicherung erfolgt ausschließlich gemäß VRAO der Verkehrsbehörde!

Es ist eine Tagespauschale zu kalkulieren!
Menge: 5,000 d

**1.1.3.70 Durchführung der Verkehrssicherung gem. beigefügter Unterlage "Verkehrszeichenplan Nr. 3"**
Durchführung der Verkehrssicherung gem. beigefügter Unterlage "Verkehrszeichenplan Nr. 3".

Die Wahl des Umfangs der Verkehrssicherung erfolgt ausschließlich gemäß VRAO der Verkehrsbehörde!

Es ist eine Tagespauschale zu kalkulieren!
Menge: 5,000 d

**1.1.3.80 Durchführung der Verkehrssicherung gem. beigefügter Unterlage "Verkehrszeichenplan Nr. 4"**
Durchführung der Verkehrssicherung gem. beigefügter Unterlage "Verkehrszeichenplan Nr. 4".

Die Wahl des Umfangs der Verkehrssicherung erfolgt ausschließlich gemäß VRAO der Verkehrsbehörde!

Es ist eine Tagespauschale zu kalkulieren!
Menge: 5,000 d

#### Abschnitt 1.2 Feldarbeiten

##### Unterabschnitt 1.2.1 Allgemeine Leistungen

**1.2.1.10 An-/Abtransport der Geräte, je Arbeitstag**
An-/Abtransport der Geräte, je Arbeitstag.

Diese Position gilt für alle benötigten Geräte und wird nur einmalig je Arbeitstag vergütet.
Menge: 90,000 St.

**1.2.1.20 Aufbruch im Fahrbahnbereich**
Aufbruch im Fahrbahnbereich.

Kernbohrung durch den bestehenden gebundenen Oberbau einer Verkehrsfläche zwecks Herstellung eines Ansatzpunktes für eine Kleinrammbohrung.

Material: Asphalt, Beton, Pflaster.
Menge: 305,000 St.

**1.2.1.30 Kleinrammbohrung bis 1,00m uGOK**
Kleinrammbohrung bis 1,00m unter Ansatzpunkt des Aufbruchs.

Inklusive geotechnischer Probenahme und Darstellung im Schichtenverzeichnis sowie Bohrprofil gemäß DIN EN ISO 14688.
Menge: 300,000 St.

**1.2.1.40 Kleinrammbohrung, Vertiefung bis 3,00m uGOK**
wie vor,

jedoch Vertiefung bis 3,00m uGOK zwecks abfallrechtlicher Einstufung Aushub im Bereich der anzuschließenden Straßenabläufe.
Menge: 94,000 St.

**1.2.1.50 Kleinrammbohrung, über 3,00-4,00m uGOK**
wie vor,

jedoch Vertiefung über 3,00m bis 4,00m uGOK zwecks abfallrechtlicher Einstufung Aushub im Bereich der anzuschließenden Straßenabläufe.
Menge: 90,000 St.

**1.2.1.60 Umsetzen der Gerätschaften <50m**
Umsetzen aller Gerätschaften zwischen den vorgesehenen Aufschlusspunkt Entfernung bis 50m.
Menge: 225,000 St.

**1.2.1.70 Umsetzen der Gerätschaften >50m**
wie vor,

jedoch Entfernung >50m.
Menge: 75,000 St.

*Hinweis: Hinweis Verkehrssicherheit Provisorium*
Aufgrund der Tatsache, dass zwischen geo-/abfalltechnischer Vorbetrachtung und der tatsächlichen Ausführung der Maßnahme häufig bis zu 2 Jahre vergehen, ist es eminent wichtig, die Aufschlüsse nach Fertigstellung der Erkundungsarbeiten provisorisch, jedoch haltbar und vor allem verkehrssicher zu verschließen.

**1.2.1.80 Verschließen der Aufbrüche mittels Heißasphalt**
Um die Aufschlusspunkte verkehrssicher zu verschließen, ist auf gesamter Stärke des bestehenden gebundenen Oberbaus mit Heißasphalt zu verfüllen und ordnungsgemäß zu verdichten.

Die darunter verfüllten Schichten ohne Bindemittel sind entsprechend zu verdichten.

Das Vorbereiten des Heißasphalts, bspw. durch Erwärmung in einer Mikrowelle ist in diese Position einzukalkulieren!
Menge: 300,000 St.

**1.2.1.90 Einmessen der Aufschlusspunkte mittels GNSS-Vermessung**
Einmessen der Aufschlusspunkte mittels GNSS-Vermessung auf Basis des UTM-Koordinatensystems.

Die Koordinaten sind in der textlichen Ausarbeitung in Tabellenform zu übergeben. Die Vergütung hierfür erfolgt über die entsprechende Position.
Menge: 300,000 St.

**1.2.1.100 Rammsondierung nach DIN EN ISO 22476-2**
leichte Rammsondierung DPL-5/10 zwecks Bestimmung der Lagerungsdichte/Konsistenz der vorhandenen Böden.

inkl. Prüfbericht.

je angefangener Sondiermeter
Menge: 90,000 m

**1.2.1.110 Versickerungsversuch im Bohrloch (Open-End-Test)**
Versickerungsversuch im Bohrloch (Open-End-Test) zwecks Bestimmung der Versickerungsfähigkeit der vorliegenden Bodenmaterialien.
Menge: 6,000 St.

**1.2.1.120 Handschurf im Fahrbahn-/Gehwegbereich bis auf Höhe Erdplanum**
Handschurf im Fahrbahn-/Gehwegbereich bis auf Höhe Erdplanum.
Aufbruchfläche Asphalt/Pflaster/Beton.
inkl. Schurfprofilen und geotechnischer Probenahme sowie Verschließen mittels Kaltasphalt bzw. Pflaster unter Einhaltung der Verkehrssicherheit.
Menge: 60,000 St.

**1.2.1.130 Handschurf im Bereich von Einfriedungen zwecks Erkundung der Fundamentierung**
Handschurf im Bereich von Einfriedungen zwecks Erkundung der Fundamentierung relevanter Bauwerke.
inkl. Schurfprofilen und geotechnischer Probenahme sowie Verschließen mittels Kaltasphalt unter Einhaltung der Verkehrssicherheit.
Asphalt/Pflaster/Beton.
Eine Stellungnahme hinsichtlich einer Fundamentierung der Einfriedung inkl. der jeweiligen Tiefenlage ist einzukalkulieren.
Menge: 60,000 St.

**1.2.1.140 Entnahme von Probenmaterial zwecks abfallrechtlicher Untersuchung**
Regelkonforme Entnahme von Probenmaterial zwecks abfallrechtlicher Untersuchung von Haufwerken.

Entnahme von zwischengelagerten Aushubmaterialien auf einem Zwischenlager bzw. auf der Baustelle.

Inklusive Beprobungsmaterial/Verpackung.

An-/Abfahrt sowie Herstellung von Mischproben werden gesondert vergütet.
Menge: 120,000 St.

#### Abschnitt 1.3 Sonstige Leistungen

##### Unterabschnitt 1.3.1 Bodenmechanische Laboruntersuchungen

**1.3.1.10 Herstellung von Mischproben**
Zusammenführung von entnommenen Einzelproben zu  Mischproben.

Verpackung/Bereitstellung zur Verbringung zum umwelttechnischen Labor ist einzukalkulieren.
Menge: 120,000 St.

**1.3.1.20 Bestimmung der Fließ-/Ausrollgrenzen nach DIN 18122**
Bestimmung der Fließ-/Ausrollgrenzen nach DIN 18122.

Inklusive Versuchsprotokoll mit Darstellung der Bodengruppe nach DIN 18196, sowie der zugehörigen Konsistenz.
Menge: 60,000 St.

**1.3.1.30 Bestimmung der Korngrößenverteilung, Nass-/Trockensiebung**
Bestimmung der Korngrößenverteilung, Nass-/Trockensiebung nach DIN 18123.

Inklusive Versuchsprotokoll mit Darstellung der Versuchsergebnissen.
Menge: 60,000 St.

**1.3.1.40 Bestimmung der Korngrößenverteilung, Sieb-/Schlämmanalyse**
Bestimmung der Korngrößenverteilung mittels Sieb-/Schlämmanalyse nach DIN 18123.

Inklusive Versuchsprotokoll mit Darstellung der Versuchsergebnissen.
Menge: 60,000 St.

**1.3.1.50 Bestimmung des Glühverlustes nach DIN 18128**
Bestimmung des Glühverlustes nach DIN 18128.

Inklusive Versuchsprotokoll mit Darstellung der Versuchsergebnissen.
Menge: 60,000 St.

**1.3.1.60 Bestimmung der Korngrößenverteilung nach DIN EN 933 / TP Gestein**
Bestimmung der Korngrößenverteilung nach DIN EN 933 / TP Gestein.

Inklusive Versuchsprotokoll mit Darstellung der Versuchsergebnissen.
Menge: 60,000 St.

**1.3.1.70 Wassergehaltsbestimmung nach DIN 18121-2**
Wassergehaltsbestimmung nach DIN 18121-2.

Inklusive Versuchsprotokoll mit Darstellung der Versuchsergebnissen.
Menge: 60,000 St.

**1.3.1.80 Proctorversuch, Durchmesser 150mm**
Proctorversuch, Durchmesser 150mm.

Inklusive Versuchsprotokoll mit Darstellung der Versuchsergebnisse.
Menge: 15,000 St.

#### Abschnitt 1.4 Auswertung/Bericht/Pläne

##### Unterabschnitt 1.4.1 Sanierungsfläche bis 1.000m2

**1.4.1.10 geo-/umwelttechinsche Vorbetrachtung Bestand**
Erstellung einer geo-/umwelttechinschen Vorbetrachtung des Bestands gemäß den angehängten Vorgaben.

Der Fokus ist in diesem Stadium auf die geotechnischen Verhältnisse vor Ort zu legen, die abfallrechtliche Situation ist lediglich orientierend darzustellen.

Es sind -2- Sanierungsvorschläge auszuarbeiten, die vor allem unter dem Aspekt der Wirtschaftlichkeit eine sinnhafte Lösung darstellen, wie z.Bsp. ein vollgebundener Oberbau bei geeignetenm Untergrund.
Menge: 5,000 St.

**1.4.1.20 Aktualisierung abfallrechtliche Deklaration zeitnah zur Ausführung**
Aktualisierung der abfallrechtlichen Deklaration der Aushubmaterialien zeitnah zur Ausführung.

Sämtliche Feldarbeiten werden gesondert über die entsprechenden Positionen abgerechnet!

Sollte die Möglichkeit bestehen, eine Deklaration mithilfe von bereits im Vorfeld genommenen Rückstellproben zu erstellen, ist dies zu bevorzugen.

Hierbei ist vor allem der Annahmezeitraum von Aushubmaterialien auf einer entsprechenden Deponie zu berücksichtigen.
Menge: 5,000 St.

**1.4.1.30 planerische Darstellung der Deklarationsanalysen**
planerische Darstellung der Deklarationsanalysen.

Lagepläne und Schnitte mit Darstellung nach LAGA/DepV, zwecks Abschätzung der Kubaturen.

Die Übergabe der Planunterlagen hat lediglich digital zu erfolgen!
Menge: 5,000 St.

##### Unterabschnitt 1.4.2 Sanierungsfläche von 1.001 bis 4.000m2

**1.4.2.10 geo-/umwelttechinsche Vorbetrachtung Bestand**
Erstellung einer geo-/umwelttechinschen Vorbetrachtung des Bestands gemäß den angehängten Vorgaben.

Der Fokus ist in diesem Stadium auf die geotechnischen Verhältnisse vor Ort zu legen, die abfallrechtliche Situation ist lediglich orientierend darzustellen.

Es sind -2- Sanierungsvorschläge auszuarbeiten, die vor allem unter dem Aspekt der Wirtschaftlichkeit eine sinnhafte Lösung darstellen, wie z.Bsp. ein vollgebundener Oberbau bei geeignetenm Untergrund.
Menge: 15,000 St.

**1.4.2.20 Aktualisierung abfallrechtliche Deklaration zeitnah zur Ausführung**
Aktualisierung der abfallrechtlichen Deklaration der Aushubmaterialien zeitnah zur Ausführung.

Sämtliche Feldarbeiten werden gesondert über die entsprechenden Positionen abgerechnet!

Sollte die Möglichkeit bestehen, eine Deklaration mithilfe von bereits im Vorfeld genommenen Rückstellproben zu erstellen, ist dies zu bevorzugen.

Hierbei ist vor allem der Annahmezeitraum von Aushubmaterialien auf einer entsprechenden Deponie zu berücksichtigen.
Menge: 15,000 St.

**1.4.2.30 planerische Darstellung der Deklarationsanalysen**
planerische Darstellung der Deklarationsanalysen.

Lagepläne und Schnitte mit Darstellung nach LAGA/DepV, zwecks Abschätzung der Kubaturen.

Die Übergabe der Planunterlagen hat lediglich digital zu erfolgen!
Menge: 15,000 St.

##### Unterabschnitt 1.4.3 Sanierungsfläche von 4.001 bis 10.000m2

**1.4.3.10 geo-/umwelttechinsche Vorbetrachtung Bestand**
Erstellung einer geo-/umwelttechinschen Vorbetrachtung des Bestands gemäß den angehängten Vorgaben.

Der Fokus ist in diesem Stadium auf die geotechnischen Verhältnisse vor Ort zu legen, die abfallrechtliche Situation ist lediglich orientierend darzustellen.

Es sind -2- Sanierungsvorschläge auszuarbeiten, die vor allem unter dem Aspekt der Wirtschaftlichkeit eine sinnhafte Lösung darstellen, wie z.Bsp. ein vollgebundener Oberbau bei geeignetenm Untergrund.
Menge: 10,000 St.

**1.4.3.20 Aktualisierung abfallrechtliche Deklaration zeitnah zur Ausführung**
Aktualisierung der abfallrechtlichen Deklaration der Aushubmaterialien zeitnah zur Ausführung.

Sämtliche Feldarbeiten werden gesondert über die entsprechenden Positionen abgerechnet!

Sollte die Möglichkeit bestehen, eine Deklaration mithilfe von bereits im Vorfeld genommenen Rückstellproben zu erstellen, ist dies zu bevorzugen.

Hierbei ist vor allem der Annahmezeitraum von Aushubmaterialien auf einer entsprechenden Deponie zu berücksichtigen.
Menge: 10,000 St.

**1.4.3.30 planerische Darstellung der Deklarationsanalysen**
planerische Darstellung der Deklarationsanalysen.

Lagepläne und Schnitte mit Darstellung nach LAGA/DepV, zwecks Abschätzung der Kubaturen.

Die Übergabe der Planunterlagen hat lediglich digital zu erfolgen!
Menge: 10,000 St.

### Bereich 2 Deckensanierung, abfallrechtliche Deklaration Ausbauasphalt

*Hinweis: Vorbemerkung*
Im Rahmen der Deckenprogramme 2022-24 sollen im gesamten Stadtgebiet zahlreiche Fahrbahnen mittels Einbau einer neuen Asphaltdeckschicht saniert werden. Es ist von einer Frästiefe zwischen 4 und 6cm auszugehen.

Zwecks abfallrechtlicher Deklaration der Fräsgüter soll eine Erkundung der bestehenden Schwarzdecke durchgeführt werden. Jegliche maßgebenden Asphaltflächen sind hierbei abzudecken.

Die Festlegung des jeweiligen Umfangs und der Positionen der Untersuchungsstellen obliegt dem AN, als Grundlage dient der beigefügte Straßenkatalog (inklusive Angabe der Straßenzüge und der jeweiligen Fläche).

#### Abschnitt 2.1 Vorbereitende Maßnahmen

##### Unterabschnitt 2.1.1 Sanierungsfläche bis 10.000m2

**2.1.1.10 Aufstellen eines Untersuchungsprogramms**
Aufstellen eines Untersuchungskonzepts zwecks abfallrechtlicher Deklaration der bestehenden Sanierungsflächen.
Menge: 36,000 St.

*Hinweis: Hinweis*
Die nachfolgende Position dient einer sachdienlichen Vorbereitung des Antragsvorgangs der VRAO.

Hierbei sind, im Zuge eines Ortstermins, die vorgesehenen Aufschlusspunkte, unter der Vorgabe einer ausreichenden Restbreite von 3,00m im Einbahn-, sowie von 5,50m im Zweibahnverkehr, zu verteilen.

Dargestellt in einem Lageplan sind die Aufschlusspunkte in der Folge der zuständigen Verkehrsbehörde als Anlage zur Beantragung zu überstellen.

Auf Basis dieser Informationsgrundlage wird dann seitens der Verkehrsbehörde eine entsprechende Vorgabe der Verkehrssicherung geliefert.

**2.1.1.20 Festlegung der Aufschlusspunkte vor Ort**
Festlegung der Aufschlusspunkte vor Ort nach der Vorgabe der jeweiligen Restbreite.

Die Kosten für den Ortstermin, sowie der Aufbereitung in einen Lageplan sind in diese Positon einzukalkulieren!
Menge: 36,000 St.

**2.1.1.30 Beantragung der verkehrsrechtlichen Anordnung**
Beantragung der verkehrsrechtlichen Anordnung, Abstimmung mit der zuständigen Verkehrsbehörde, inklusive anfallender Gebühren.

Zuständige Verkehrsbehörde:

Referat Recht und Ordnung, Straßenverkehrsbehörde
Stadtverwaltung Kaiserslautern
Lauterstraße 2
67657 Kaiserslautern
Menge: 36,000 St.

##### Unterabschnitt 2.1.2 Sanierungsfläche bis 20.000m2

**2.1.2.10 Aufstellen eines Untersuchungsprogramms**
Aufstellen eines Untersuchungskonzepts zwecks abfallrechtlicher Deklaration der bestehenden Sanierungsflächen.
Menge: 4,000 St.

*Hinweis: Hinweis*
Die nachfolgende Position dient einer sachdienlichen Vorbereitung des Antragsvorgangs der VRAO.

Hierbei sind, im Zuge eines Ortstermins, die vorgesehenen Aufschlusspunkte, unter der Vorgabe einer ausreichenden Restbreite von 3,00m im Einbahn-, sowie von 5,50m im Zweibahnverkehr, zu verteilen.

Dargestellt in einem Lageplan sind die Aufschlusspunkte in der Folge der zuständigen Verkehrsbehörde als Anlage zur Beantragung zu überstellen.

Auf Basis dieser Informationsgrundlage wird dann seitens der Verkehrsbehörde eine entsprechende Vorgabe der Verkehrssicherung geliefert.

**2.1.2.20 Festlegung der Aufschlusspunkte vor Ort**
Festlegung der Aufschlusspunkte vor Ort nach der Vorgabe der jeweiligen Restbreite.

Die Kosten für den Ortstermin, sowie der Aufbereitung in einen Lageplan sind in diese Positon einzukalkulieren!
Menge: 4,000 St.

**2.1.2.30 Beantragung der verkehrsrechtlichen Anordnung**
Beantragung der verkehrsrechtlichen Anordnung, Abstimmung mit der zuständigen Verkehrsbehörde, inklusive anfallender Gebühren.

Zuständige Verkehrsbehörde:

Referat Recht und Ordnung, Straßenverkehrsbehörde
Stadtverwaltung Kaiserslautern
Lauterstraße 2
67657 Kaiserslautern
Menge: 4,000 St.

#### Abschnitt 2.2 Untersuchung/Auswertung

##### Unterabschnitt 2.2.1 Feldarbeiten

**2.2.1.10 An-/Abtransport der Gerätschaften**
An-/Abtransport der Gerätschaften je Arbeitstag
Menge: 72,000 St.

**2.2.1.20 Durchführung von Kernbohrungen in Schwarzdecke, Tiefe<25cm**
Durchführung von Kernbohrungen in Schwarzdecke,
Durchmesser d=150mm, Tiefe bis 25cm,
inklusive Verschließen mit Heißasphalt.
Menge: 990,000 St.

**2.2.1.30 Durchführung von Kernbohrungen in Schwarzdecke, Tiefe >25cm<40cm**
wie vor,

jedoch bei einer Asphaltstärke zwischen
25 und 40cm, je cm Mehrtiefe
Menge: 600,000 cm

**2.2.1.40 Einmessen der Aufschlusspunkte mittels GNSS-Vermessung**
Einmessen der Aufschlusspunkte mittels GNSS-Vermessung.

UTM-Koordinatensystem.

Die Darstellung der Messergebnisse wird über die Position 02.02.10. vergütet!
Menge: 990,000 St.

**2.2.1.50 Probeentnahme inklusive Verpackung**
Sichern und Verstauen der Probe inklusive Verpackungsmaterial.
Menge: 990,000 St.

**2.2.1.60 Bohrkernaufnahme**
Bohrkernaufnahme inklusive Schichtdickenmessungen, Darstellung der Ergebnisse integriert in Kurzbeurteilung (Tabellenform), je Bohrkern
Menge: 990,000 St.

**2.2.1.70 Trennen von Schichten**
Trennen von Schichten zwecks separater abfallrechtlicher Untersuchung, je Schichtenpaar
Menge: 1750,000 St.

*Hinweis*
Die chemoanalytische Untersuchung hat durch folgendes Labor zu erfolgen:

Agrolab Labor GmbH
Dr.-Pauling-Straße 3
84079 Bruckberg

Die Kosten der Untersuchungen werden zwischen Agrolab und der SV Kaiserslautern mittels Rahmenvertrag verrechnet.

Der benötigte Bestellschein wird durch die Stadtverwaltung Kaiserslautern gestellt.

Der Probentransport erfolgt kostenneutral durch Abholung des Vertreters der Agrolab GmbH.

**2.2.1.80 Beauftragung der Analytik**
Beauftragung der Analytik, inklusive Handling/Verpacken der Proben, je Bohrkern

Untersuchungsparameter:

Summe PAK nach EPA im Feststoff
Menge: 2380,000 St.

##### Unterabschnitt 2.2.2 Abfallrechtliche Einstufung

*Hinweis: Vorbemerkung*
Die Straßenpakete setzen sich aus jeweils mehreren, örtlich voneinander getrennten Straßen zusammen! Die einzelnen Straßen sind über das gesamte Stadtgebiet sowie über die Ortslagen verteilt.

Es ist je Straße eine Kurzbeurteilung zu erstellen, diese sollte lediglich folgende Angaben in Tabellenform enthalten:

- untersuchter Straßenzug
- Benennung des Aufschlusspunktes inklusive Stationierung und  Entnahmetiefe
- Schichtdicken in Tabellenform
- Probenahmeprotokolle
- Messwert Summe PAK
- Messwert Benzo(a)pyren
- kohlenteerhaltige Stoffe enthalten, ja/nein
- Verwertungsklasse A/B
- AVV-Schlüssel

Auf eine textliche Ausführung sowie das Beifügen des analytischen Prüfberichts ist zu verzichten, dieser wird lediglich per Mail durch das beauftragte Labor Agrolab zugestellt.

**2.2.2.10 Erstellung einer abfalltechnischen Kurzbeurteilung**
*** Bezugsbeschreibung
Erstellung einer abfallrechtlichen Kurzbeurteilung, Zustellung in digitaler Form (pdf-Format), Inhalt wie beschrieben, je Straße.
Menge: 48,000 St.

**2.2.2.20 Zulage Untersuchungsfläche >10.000m2 & <20.000m2**
*** wie Position 2.2.2.10
Zulage Untersuchungsfläche >10.000m2 & <20.000m2

Betrifft Kurzbeurteilungen
Menge: 12,000 St.

**2.2.2.30 Erstellung Planunterlagen Untersuchungsflächen**
*** Bezugsbeschreibung
Erstellung von Planunterlagen zwecks Abgrenzung von Bereichen mit teerhaltigen Aufbruchmaterialien zu Bereichen in denen keine Teerhaltigkeit festgestellt werden konnte.

Die Unterlagen sollen eine Darstellung von Flächen enthalten, die eine klare Abgrenzung im Zuge der Fräsarbeiten ermöglichen.

Übergabe der Unterlagen ausschließlich im pdf-Format.
Menge: 48,000 St.

**2.2.2.40 Zulage Untersuchungsfläche >10.000m2 & <20.000m2**
*** wie Position 2.2.2.30
Zulage Untersuchungsfläche >10.000m2 & <20.000m2

Betrifft Planunterlagen
Menge: 12,000 St.

### Bereich 3 Baukontrolle

#### Abschnitt 3.1 Qualitätssicherung im Leistungsbereich Erdbau

*Hinweis: Hinweis*
In die folgenden Positionen ist jeweils ein entsprechender Prüfbericht einzukalkulieren!

##### Unterabschnitt 3.1.1 Kontrollprüfungen Tragfähigkeit

**3.1.1.10 statischer Plattendruckversuch nach DIN18134**
statischer Plattendruckversuch nach DIN18134,
Durchmesser 300mm.

Gegengewicht wird durch die ausf. Firma gestellt.
‑
Inkl. Prüfbericht.
Menge: 170,000 St.

**3.1.1.20 statischer Plattendruckversuch nach DIN18134, >2 Versuche je Einsatz**
wie vor,

jedoch bei  >2 Versuche je Einsatz.
Menge: 90,000 St.

##### Unterabschnitt 3.1.2 Kontrollprüfungen Verdichtungskontrolle

**3.1.2.10 Bestimmung der Lagerungsdichte/Konsistenz der anstehenden bzw. eingebauten Flächen**
Bestimmung der Lagerungsdichte/Konsistenz der anstehenden bzw. eingebauten Flächen.
Leichte Rammsondierung (DPL-5) nach TP BF-StB B15.1.

Inkl. Prüfbericht.
Menge: 135,000 m

**3.1.2.20 direkte Dichtebestimmung mittels Densitometer/Ballonverfahren nach DIN 18125**
direkte Dichtebestimmung mittels Densitometer/Ballonverfahren nach DIN 18125.

Inkl. Prüfbericht.
Menge: 50,000 St.

**3.1.2.30 direkte Dichtebestimmung mittels Sandersatzverfahren nach DIN 18125**
direkte Dichtebestimmung mittels Sandersatzverfahren nach DIN 18125.

Inkl. Prüfbericht.
Menge: 15,000 St.

**3.1.2.40 direkte Dichtebestimmung mittels Ausstechzylinderverfahren nach DIN 18125**
direkte Dichtebestimmung mittels Ausstechzylinderverfahren nach DIN 18125.

Inkl. Prüfbericht.
Menge: 10,000 St.

### Bereich 4 Sonstige Leistungen

#### Abschnitt 4.1 Entsorgung mineralischer Abfälle / Verbleibskontrolle

##### Unterabschnitt 4.1.1 elektronisches Nachweisverfahren

**4.1.1.10 Erstellung Bevollmächtigung des Erzeugers**
Menge: 42,000 St.

**4.1.1.20 Erstellung verantwortliche Erklärung**
Menge: 42,000 St.

**4.1.1.30 Erstellung Entsorgungsnachweis**
Erstellung Entsorgungsnachweis

Antragsabwicklung mit der SAM
Menge: 72,000 St.

**4.1.1.40 Erstellung der Begleitscheine**
Erstellung der Begleitscheine und Übersendung an die ausführende Unternehmung.
Menge: 6600,000 St.

**4.1.1.50 Registerführung**
Registerführung

je Maßnahme
Menge: 42,000 St.

**4.1.1.60 Zulage bei >150 Begleitscheinen**
Zulage bei >150 Begleitscheinen,

Zulage je weiterer angebrochener 150 Begleitscheinen.
Menge: 28,000 St.

**4.1.1.70 Ortstermine zwecks abfallrechtl. Beratung**
Menge: 35,000 St.

**4.1.1.80 Abschlussdokumentation Entsorgung**
Menge: 42,000 St.

**4.1.1.90 Zulage bei >150 Begleitscheinen**
Zulage bei >150 Begleitscheinen,

Zulage je weiterer angebrochener 150 Begleitscheinen.
Menge: 35,000 St.

#### Abschnitt 4.2 Stundensätze, An-/Abfahrt und Nebenkosten

##### Unterabschnitt 4.2.1 Stundensätze

**4.2.1.10 Geschäftsführung/Büroleitung/Projektleitung**
Menge: 10,000 h

**4.2.1.20 Projektbearbeitung**
Menge: 50,000 h

**4.2.1.30 Sekretariat**
Menge: 10,000 h

**4.2.1.40 Zeichner*in**
Menge: 20,000 h

##### Unterabschnitt 4.2.2 An-/Abfahrtskosten Ortstermine

**4.2.2.10 Kosten für An-/Abfahrt im Stadtgebiet/Ortslagen KL**
Menge: 240,000 St.

##### Unterabschnitt 4.2.3 Nebenkosten

**4.2.3.10 Nebenkosten Bürotätigkeiten**
Menge: 0,030 %

**4.2.3.20 Nebenkosten Außendienst**
Menge: 0,050 %
